# Dachsanierung Grillhütte
Angebotsaufforderung (GAEB 90, DA83)
DV-Nummer: P24114
Währung: EUR
Auftraggeber: Landesbetrieb Forst Brandenburg, Fachbereich Liegenschaften

## Grillhütte Umbau Sanierung
Datum: 21.05.26

*Hinweis*
VORBEMERKUNG ZUR AUSSCHREIBUNG

Bauvorhaben: Umbau und Sanierung Grillhütte Wildpark
Potsdam

Bauort: Wildpark 2, 14471 Potsdam

Bauherr: Landesbetrieb Forst Brandenburg, Fachbereich
Liegenschaften, Forstweg 8, 14806 Bad Belzig

1. Lage und Erschließung des Bauvorhabens

Das Bauvorhaben befindet sich im Wildpark Potsdam auf
dem Grundstück Wildpark 2, 14471 Potsdam. Die
Grillhütte ist als öffentlich genutztes
Freizeitgebäude inmitten des Wildparks gelegen,
eingebettet in ein
weitläufiges Waldgebiet mit naturnahem Umfeld und
Tiergehegen.

Die Liegenschaft ist über öffentliche Straßen bis zum
Wildpark Potsdam erreichbar. Die letzte Wegstrecke
auf dem Parkgelände erfolgt über interne
Erschließungswege, die ausschließlich für den
Baustellenverkehr
genutzt werden können. Es handelt sich dabei um
eingeschränkt befahrbare Zufahrten innerhalb des
Wildparkgeländes, auf die bei der Planung der
Baustellenlogistik besondere Rücksicht zu nehmen ist.
Die
Transportwege sind mit dem Bauherrn bzw. der örtlichen
Bauleitung abzustimmen.

Es ist zu beachten, dass das Baufeld sich im aktiven
Parkbetrieb befindet. Der laufende Besucherbetrieb
sowie die Haltung von Wildtieren im unmittelbaren
Umfeld erfordern eine besonders sorgfältige
Baustellenorganisation.Witterungsbedingte
Einschränkungen der Zufahrt sind insbesondere in der
Winterperiode möglich.

Die Baustellenzufahrt, die Anlieferung und Lagerung
von Baumaterialien sowie die Organisation des
Baustellenbetriebs sind entsprechend zu planen und mit
besonderer Sorgfalt durchzuführen. Die Umgebung
ist ökologisch sensibel  sämtliche Maßnahmen haben
unter größtmöglicher Rücksichtnahme auf das
bestehende Ökosystem, die angrenzende Vegetation sowie
den laufenden Wildparkbetrieb zu erfolgen.

2. Art und Umfang der Baumaßnahme

Die Baumaßnahme umfasst den Umbau und die Sanierung
der bestehenden sechseckigen Grillhütte im
Wildpark Potsdam. Das Gebäude soll unter Beibehaltung
der vorhandenen senkrechten Tragstruktur
(Stützen, Stützverbinder, Wände) mit einem vollständig
neuen Dachtragwerk und einer neuen Eindeckung
aus Metallschindeln versehen werden. Die Arbeiten
umfassen im Einzelnen:

Baustelleneinrichtung (Titel 01):

Einrichten, Vorhalten und Räumen der Baustelle inkl.
aller erforderlichen Maßnahmen
Aufstellung eines standsicheren Arbeitsgerüstes nach
[DIN EN 12811-1] rund um den Sechseck-Pavillon,
Einrüstfläche ca. 53 m², Standzeit ca. 4 Wochen
Bereitstellung einer WC-Kabine für die Vorhaltedauer
der Baumaßnahme (mind. 4 Wochen)
Bereitstellung undEntsorgung von Abfallcontainern: 2 ×
7 m³ für Holzabfälle (AVV 170201) sowie 1 × 3 m³
für Dachpappenabfälle (AVV 170302)
Abbruch- und Dachdeckungsarbeiten (Titel 02):

Abbruch undEntsorgung der bestehenden Dacheindeckung
aus Dachpappenschindeln einschließlich aller
Befestigungsmittel, ca. 57 m²
Demontage vorhandener Blechabdeckungen am
Eingangsbereich (beidseitig), ca. 4 lfm
Abbruch der bestehenden Dachschalung (Dachbretter)
einschließlich aller Befestigungsmittel, ca. 57 m²
Entsorgung sämtlichen Abbruchmaterials gemäß geltenden
Vorschriften (KrWG, LAGA, GewAbfV)
Holzbauarbeiten  Bestand (Titel 03):

Demontage der bestehenden Sparren (Rundhölzer), ca.
7Stück à ca. 4 m
Demontage der bestehenden Pfetten und Ringbalken, ca.
3 Stück à ca. 3 m
Kürzung vorhandener Dachsparren aus Rundholz (Ø ca. 14
cm) um jeweils 50 cm im Traufbereich,14Stück
Demontage der Bestandspfetten im Eingangsbereich, ca.
3 Stück
Lieferung und Einbau neuer Sparren im Eingangsbereich
aus Rundholz, ca. 2 Stück à ca. 3,50 m,
Querschnitt nach statischer Berechnung
Lieferung und Einbau neuer Pfetten im Eingangsbereich
aus Rundholz, ca. 2 Stück à ca. 3,50 m,
Querschnitt nach statischer Berechnung
Sorgfältige Prüfung und Dokumentation aller
senkrechten Stützen, Stützverbinder und Wände auf
Tragfähigkeit und Schadensfreiheit (Pos. 03.7)
Punktuelle Ausbesserung/Instandsetzung schadhafter
Stellen als Bedarfsposition (ca. 8 Std.
Stundenlohnarbeiten, Pos. 03.8)
Temporäre Sicherung der Bestandskonstruktion während
der gesamten Abbruch- und Neubauphase (Pos.
03.9)

Neubau Dachtragwerk und Unterkonstruktion (Titel 04):

Erstellen der statischen Berechnung und Werkplanung
für die gesamte neue Dachkonstruktion durch
zugelassenen Tragwerksplaner (Pos. 04.1); Vorlage vor
Ausführungsbeginn ist Bedingung für Baubeginn
Neubau eines sechseckigen, schrägen Hauptdaches mit
mittig leicht nach oben gewölbten waagerechten
Außenrändern
Sparren/Haupttragprofile aus Rundholz (Ø ca. 1418 cm),
ca. 7 Stück à ca. 3,50 m, Querschnitt und Anzahl
nach Statik
Pfetten/Ringträger aus Rundholz zur Aussteifung und
als Auflager, ca. 2 Stück, die gewölbte
Außenrandgeometrie abbildend
Dachschalung aus Rauspund nach [DIN EN 300], Dicke
mind. 24 mm, ca. 50 m²
Abdichtungs-/Unterspannbahn nach [DIN EN 13984],
sd-Wert = 0,3 m, ohne Dachpappe, ca. 52 m²

Neue Dacheindeckung aus Metallschindeln (Titel 05):

Konterlattung, Nadelholz KVH30 × 50 mm, ca. 120lfm
Traglattung, Nadelholz KVH 30 × 50 mm, ca. 200 lfm
Lieferung und fachgerechtes Verlegen von
Metallschindeln (Aluminium oder Stahl mit hochwertiger
Beschichtung), ca. 50 m²; Oberfläche und Farbe nach
Wahl des AG, Muster vor Ausführung vorzulegen
Traufblech/Tropfkantenprofil, ca. 26 lfm
Gratbleche/Gratabdeckung an6 Gratlinien, ca. 24 lfm
(24 × 2 Schenkel à 150 mm)
Oberer Randabschluss/Anschlussblech an Dachaufsatz,
ca. 4 lfm (Umfang der oberen Öffnung, Dm ca. 1,
m)
Dachaufsatz (Laterne) aus Metall oder KVH-Holz, Höhe
ca. 50 cm, sechseckig oder rund, mit seitlichen
Öffnungen für Lichtgewinn und Rauchabzug inkl.
Insektenschutzgitter (Maschenweite = 2 mm)
Obere Endplatte als gebogene Metallplatte, ca. 180 ×
160 cm, Edelstahl V2A (1.4301) oder Aluminium =
2mm, Oberfläche gebürstet oder roh nach Wahl des AG
(Muster vor Ausführung)
Entwässerung/Wasserableitung Dachaufsatz (pauschal)
Befestigungsmaterial und Kleinteile (pauschal), alle
Befestigungsmittel inEdelstahl A2/A4

3. Baustelleneinrichtung und besondere Hinweise

Baustrom und Bauwasser werden vom Auftraggeber
bereitgestellt; Verteilung innerhalb der Baustelle ist
Aufgabe des AN
Sorgfältiger und sparsamer Umgang mit den
bereitgestellten Ressourcen ist zwingend erforderlich
-Entsorgung von Dachpappenabfällen (AVV 170302) und
Holzabfällen (AVV 170201) gemäß gesetzlichen
Vorgaben (KrWG, GewAbfV, LAGA PN 98)
Schadstoffuntersuchung: Vor Beginn der Abbrucharbeiten
ist eine Beprobung der Bestandsdachhaut
(Dachpappenschindeln) auf Asbest und teerhaltige
Bitumenmaterialien (PAK) durchzuführen; Ergebnis vor
Arbeitsbeginn der Bauleitung vorzulegen (TRGS 519,
TRGS 521)
Besondere Berücksichtigung des Natur- und
Landschaftsschutzes sowie der Belange des laufenden
Wildparkbetriebs
Absicherung der Baustelle über die gesamte Bauzeit;
Besuchersicherheit ist jederzeit zu gewährleisten;
Sicherheitsabsperrungen zum Schutz von Besuchern und
Wildtieren sind einzurichten und vorzuhalten
Lärmemissionen und Erschütterungen sind auf ein
Mindestmaß zu begrenzen, insbesondere im Hinblick auf
die Tierhaltung im direkten Umfeld
Lagerung von Materialien und Geräten ausschließlich
auf mit der Bauleitung abgestimmten Stellflächen
innerhalb des Baufeldes
Die Brutzeit wildlebender Vögel (ca. März bis August)
ist bei der Terminplanung zu berücksichtigen;
Abbrucharbeiten in diesem Zeitraum sind vorab mit der
zuständigen Naturschutzbehörde abzustimmen

4. Allgemeine Hinweise

4. Allgemeine Hinweise
Ausführung nach den anerkannten Regeln der Technik.
Gültige Normen, Vorschriften und Richtlinien sind
einzuhalten, insbesondere:

Norm / Regelwerk Anwendungsbereich
[DIN EN 1995-1-1 (EC5)] - Demessung und Konstruktion
von Holzbauten
[DIN EN 1993-1-1 (EC 3)] - Bemessung und Konstruktion
von Stahlbauten
[DIN EN 1991]- Einwirkungen auf Tragwerke (Eigen-,
Schnee-, Windlasten)
[DIN68800]- Holzschutz  Schutzmaßnahmen im Hochbau
[DIN EN 338] - Bauholz  Festigkeitsklassen
[DIN EN 12811-1] - Temporäre Konstruktionen
Arbeitsgerüste
[DIN EN 13984] - Diffusionsoffene Unterspannbahnen
[DIN EN 14783] - Vollflächig unterstützte
Metalleindeckungen
[DIN18334] - ATV VOB/C  Zimmerer- und Holzbauarbeiten
[DIN 18338] - ATV VOB/C  Dachdeckungs- und
Dachabdichtungsarbeiten
[DIN 18360] - ATV VOB/C  Metallbauarbeiten
[DIN 18459] - ATV VOB/C  Abbruch- und Rückbauarbeiten
[DIN 18299] - ATV VOB/C  Allgemeine Regelungen
[DIN EN ISO 1461] - Feuerverzinken  Anforderungen und
Prüfung
[BaustellV] - Sicherheit und Gesundheitsschutz auf
Baustellen
[DGUV Vorschrift 38] - Bauarbeiten
[TRBS 2121] - Gefährdung durch Absturz
[TRGS 519/521/524] - Schadstoffschutz bei
Abbrucharbeiten
[GewAbfV / KrWG / LAGA PN 98] - Abfallentsorgung und
Nachweispflichten
BbgBO (Brandenburgische Bauordnung) - Landesbaurecht
VOB/B und VOB/C (aktuelle Fassung) - Vertragsgrundlage

Alle Arbeiten sind vor Ausführung mit der örtlichen
Bauleitung abzustimmen
Terminpläne und Fristen sind verbindlich einzuhalten
Koordination mit anderen Gewerken sowie mit dem
Wildparkbetrieb ist sicherzustellen
Änderungen gegenüber der Ausschreibung bedürfen der
schriftlichen Zustimmung des Auftraggebers
Alle verwendeten Baustoffe und Systeme müssen gültige
Zulassungen besitzen (CE-Kennzeichnung,
ETA,Ü-Zeichen)
Verdeckte Leistungen (Abdichtungslagen,
Holzschutzmaßnahmen) sind rechtzeitig zur Abnahme
anzumelden

Annahmen:

Sechseckige Grundfläche der Grillhütte ist bereits
vorhanden; Abmessungen aus Bestandsplänen zu
entnehmen
Bestehende Stützen und Wände wurden noch nicht
geprüft; Zustand vor Abriss der Dachkonstruktion durch
befähigte Person zu beurteilen
Dachbegrünung als extensive Ausführung (Sedum), kein
intensives Gründach
Statischer Nachweis der Dachkonstruktion liegt noch
nicht vor; ist durch AN zu beauftragen oder separat
auszuschreiben
Nächste Schritte:

Statischen Nachweis für neue Dachkonstruktion
beauftragen
Bestandsaufnahme der zu erhaltenden Tragelemente durch
Zimmerermeister oder Tragwerksplaner vor
Ausschreibungsabschluss durchführen
Abstimmung mit dem Wildpark Potsdam hinsichtlich
Betriebszeiten und Sperrfristen während der
Bauausführung
Entsorgungsnachweis für Dachpappenabbruch (ggf.
Schadstoffuntersuchung bei älteren Beständen) klären

*Hinweis*
Technische Vorbemerkungen und besondere Hinweise

Bauvorhaben: Umbau und Sanierung Grillhütte, Wildpark
Potsdam
Bauort:  Wildpark 2, 14471 Potsdam
Bauherr: Landesbetrieb Forst Brandenburg,Fachbereich
Liegenschaften, Forstweg 8, 14806 Bad Belzig

1. Allgemeine technische Vorbemerkungen

Die nachfolgenden technischen Vorbemerkungen und
besonderen Hinweise gelten gewerkübergreifend für
alle am Umbau und der Sanierung der Grillhütte im
Wildpark Potsdam beteiligten Firmen. Ziel ist die
einwandfreie, fachgerechte und koordinierte
Durchführung der Arbeiten unter Beachtung aller
relevanten
Vorschriften, Normen und örtlichen Gegebenheiten.

Der Ausschreibung liegen, soweit nicht ausdrücklich
anders erwähnt, die entsprechenden DIN-Vorschriften
und die VOB in ihrer derzeit gültigen Fassung
zugrunde. Es wird besonders auf die nachstehenden
DIN-Normen undRichtlinien hingewiesen:

Baustelleneinrichtung

[BaustellV]  Sicherheits- und Gesundheitsschutz auf
Baustellen
[ArbSchG]  Allgemeine Anforderungen zur
Arbeitssicherheit
ASR A1.3 / ASR A1.8 / ASR A5.2
Sicherheitskennzeichnung, Verkehrswege,
Sanitäreinrichtungen
[DIN 18299]  ATV VOB/C, allgemeine Regelungen
[DGUV Vorschrift 38]  Bauarbeiten (ehemals BGV C22)

- Sicherheits- und Gesundheitsschutzkennzeichnung
- Verkehrswege auf Baustellen
- Sanitäreinrichtungen auf Baustellen

DIN 18299
Allgemeine Regelungen für Bauleistungen  Vorbereitende
Maßnahmen

DGUV Vorschrift 38
Bauarbeiten (ehemals BGV C22)

Gerüstbau

DIN EN 12811
Temporäre Konstruktionen für Bauwerke  Arbeitsgerüste

DIN EN 12810
Fassadengerüste aus vorgefertigten Bauteilen

TRBS 2121Teil 1 & 2
Gefährdung durch Absturz  Technische Regeln für
Betriebssicherheit

DIN 4420 (teilweise ersetzt durch EN-Normen)
Sicherheitsanforderungen an Arbeits- und Schutzgerüste

DGUV Information 201-011
Sicherheit von Gerüsten

DGUV Regel 101-014
Einsatz von Gerüsten

Abbruch- und Rückbauarbeiten (Dachhaut,
Unterkonstruktion)

DIN 18459
Abbruch- und Rückbauarbeiten  ATV VOB/C

TRGS 519/ 521/ 524

- Asbest: Schutzmaßnahmen
- KMF: Schutzmaßnahmen
- Schadstoffbelastete Bereiche

LAGA PN 98/ TRGS 201/ GewAbfV
Entsorgungs- und Nachweispflichten für Bauabfälle

DIN 19698
Rückbau von Bauwerken  Vorgehensweise, Sortierung,
Entsorgung

DGUV Regel 101-004 (ehemals BGR 128)
Arbeiten in kontaminierten Bereichen

Holzbauarbeiten (Sparren, Pfetten, Dachkonstruktion)

DIN EN 1995-1-1 (Eurocode 5)
Bemessung und Konstruktion von Holzbauten

DIN 68800
Holzschutz  Schutzmaßnahmen im Hochbau

DIN 18334
Zimmerer- und Holzbauarbeiten  ATV VOB/C

DIN EN 338
Bauholz für tragende Zwecke  Festigkeitsklassen

DIN EN 14080
Brettschichtholz und Balkenschichtholz  Anforderungen

Metallbauarbeiten (Dachunterkonstruktion,
Dachabschluss, Dachaufsatz)

DIN EN 1993-1-1 (Eurocode 3)
Bemessung und Konstruktion von Stahlbauten

DIN 18360
Metallbauarbeiten  ATV VOB/C

DIN EN ISO 1461
Feuerverzinken  Anforderungen und Prüfung

DIN EN 10025
Warmgewalzte Erzeugnisse aus Baustählen

Dachdeckungsarbeiten und Abdichtung (Metalleindeckung
ohne Dachpappe)

DIN 18338
Dachdeckungs- und Dachabdichtungsarbeiten  ATV VOB/C

DIN 18531
Dachabdichtungen  Anforderungen, Planung, Ausführung

DIN EN 14783
Vollflächig unterstützte Dachdeckungs- und
Wandbekleidungselemente aus Metall

Fachregel des ZVDH
Fachregeln für Abdichtungen, Metalldachdeckungen

Dachbegrünung

DIN 1986-100
Entwässerungsanlagen für Gebäude und Grundstücke

FLL-Richtlinie
Dachbegrünungsrichtlinien  Forschungsgesellschaft
Landschaftsentwicklung Landschaftsbau e. V. (aktuell
gültige Fassung)

DIN 18195 (ggf. ergänzend)
Abdichtung von Bauwerken  Allgemeines

Sonstige maßgebliche Vorschriften

Es gelten die für das jeweilige Gewerk maßgeblichen:

- DIN-, DIN EN- und DIN EN ISO-Normen
- Anwendbare VDI- und VDE-Vorschriften
- Landesbauordnung Brandenburg (BbgBO)
- Weiteren einschlägige gültige
Vorschriften,Richtlinien und Hinweise
- Der aktuelle Stand der Technik für die Ausführung
von Bauleistungen
- Die Baustellenverordnung in der aktuellen Fassung
- Das Abfallbeseitigungsgesetz und die
Ersatzbaustoffverordnung
- Die Regeln der Berufsgenossenschaft und der
Gemeindeunfallversicherer

jeweils in ihrer aktuellen, letzten Fassung.

Technische Spezifikationen wie nationale Normen, mit
denen europäische Normen umgesetzt werden,
europäische technische Zulassungen, gemeinsame
technische Spezifikationen und internationale Normen
beziehen sich auch ohne gesonderten
Gleichwertigkeitszusatz auf gleichwertige technische
Spezifikationen.

Abweichungen und technische Änderungen dürfen nur nach
Rücksprache mit der Bauleitung und
schriftlicher Zustimmung vorgenommen werden.
Der Schutz bestehender Bauteile (insbesondere der
senkrechten Stützen, Stützverbinder und senkrechten
Wände), angrenzender Oberflächen und Freiflächen ist
sicherzustellen. Schäden durch unsachgemäße
Arbeiten sind vom Verursacher zu beheben.
Jeder Unternehmer ist verpflichtet, seine Arbeiten mit
den Vor- und Nachfolgegewerken abzustimmen, um
zeitliche und technische Kollisionen zu vermeiden.
Für Materiallagerung und Baustelleneinrichtung sind
nur die vorgesehenen und freigegebenen Flächen zu
nutzen.

2. Baustellenlogistik und Zugänglichkeit

Die Baustelle befindet sich im Wildpark Potsdam, einem
öffentlich zugänglichen und
besucherfrequentierten Bereich. Die Anlieferung
erfolgt ausschließlich über die von der Bauleitung
freigegebenen Zufahrten.
Große Lieferfahrzeuge oder Spezialtransporte sind
rechtzeitig mit der Bauleitung undggf. mit der
Wildparkverwaltung abzustimmen.
Der Baustellenbetrieb ist so zu organisieren, dass
Besucher- und Rettungswege sowie Zufahrten jederzeit
freigehalten werden.
Sicherheitsabsperrungen zum Schutz von Besuchern und
Wildtieren sind in ausreichendem Umfang
einzurichten und während der gesamten Bauzeit zu
unterhalten.
Lagerflächen und Wendemöglichkeiten sind eingeschränkt
 logistische Maßnahmen sind entsprechend
vorzubereiten und mit der Bauleitung abzustimmen.

3. Umwelt- und Naturschutz

Die Baustelle liegt im Wildpark Potsdam, einem
geschützten Natur- und Erholungsbereich. Jeder
Unternehmer hat während der Arbeiten größtmögliche
Rücksicht auf die Umgebung, das angrenzende
Ökosystem und den Wildbestand zu nehmen.

Eingriffe in die Vegetation und Bodenversiegelungen
sind auf das absolut notwendige Maß zu begrenzen.
Es ist strikt darauf zu achten, dass keine
gefährlichen Stoffe (insbesondere Schmiermittel,
Kraftstoffe,
Farben, Lösemittel) in das Erdreich oder in Gewässer
gelangen.
Alle Baustellenabfälle sind nach geltenden
Vorschriften zu trennen und umweltgerecht zu entsorgen.
Bei Verdacht auf Bodenverunreinigungen oder
Schadstofffreilegungen ist die Bauleitung unverzüglich
zu
informieren; die Arbeiten sind in diesem Bereich
sofort einzustellen.
Die Brutzeit wildlebender Vögel (ca. März bis August)
ist bei der Terminplanung zu berücksichtigen.
Abbrucharbeiten in diesem Zeitraum sind mit der
zuständigen Naturschutzbehörde abzustimmen.

4. Arbeitsschutz und Sicherheit

Für die Einhaltung des Arbeitsschutzes ist jede Firma
eigenverantwortlich zuständig.
Das Tragen der persönlichen Schutzausrüstung (PSA) ist
verpflichtend, insbesondere bei Abbruch- und
Dacharbeiten (Absturzsicherung, Schutzhelm,
Sicherheitsschuhe,ggf. Atemschutz).
Die Baustellenordnung und alle
SiGe-Koordinationsvorgaben sind einzuhalten.
Bei Dacharbeiten sind geeignete
Absturzsicherungsmaßnahmen nach TRBS 2121 zu treffen;
Arbeiten ohne
gesicherte Zugänge und Absturzsicherung sind nicht
zulässig.
Bei Unfällen, Beinaheunfällen oder
sicherheitsrelevanten Beobachtungen ist umgehend die
Bauleitung zu
informieren.

5. Ausführung, Qualität und Abnahme

Alle verwendeten Baustoffe und Systeme müssen gültige
Zulassungen (z. B. ETA, Ü-Zeichen,
CE-Kennzeichnung) besitzen.
Vor Beginn sind Ausführungspläne, Details
(insbesondere Dachanschlüsse, Dachaufsatz mit
Rauchabzugsöffnungen, Begrünungsaufbau) und
Schnittstellen zu prüfen. Bei Unklarheiten ist
Rücksprache
mit der Bauleitung zuhalten.
Eigenmächtige Änderungen führen zur Ablehnung der
Leistung undggf. zu kostenpflichtigem Rückbau.
Die Übergabe erfolgt in sauberem, funktionsfähigem und
mängelfreiem Zustand.
Verdeckte Leistungen (z. B. Abdichtungslagen,
Dränageschichten der Dachbegrünung,
Holzschutzmaßnahmen) sind rechtzeitig zur Abnahme
anzumelden, um Rückbauten zu vermeiden.
Die Tragfähigkeit der erhaltenen senkrechten Stützen,
Stützverbinder und Wände ist vor
Wiederverwendung nachzuweisen und zu dokumentieren.

6. Baustellenversorgung

Baustrom und Bauwasser werden durch den Auftraggeber
(Landesbetrieb Forst Brandenburg) bereitgestellt.
Die Verteilung innerhalb der Baustelle (z. B.
Unterverteilungen, Schlauchleitungen) ist Aufgabe der
ausführenden Gewerke.
Sorgfältiger und sparsamer Umgang mit Ressourcen ist
zwingend erforderlich. Fahrlässige Verschwendung
kann nachberechnet werden.

Zitate: Allgemeines Bauwissen auf Basis angegebener
DIN-Normen, Eurocodes, VOB/C, FLL-Richtlinie und
DGUV-Vorschriften.

Annahmen:
- Schadstoffstatus der bestehenden Dachhaut
(Dachpappenschindeln) ist noch nicht bekannt  Beprobung
vor Abbruch empfohlen
- Statischer Nachweis für neue Dachkonstruktion inkl.
Dachbegrünungsauflasten liegt noch nicht vor
- Genehmigungspflicht nach BbgBO ist mit der
zuständigen Baubehörde zu klären

Nächste Schritte:
- Schadstoffgutachten (Asbest, PAK) für bestehende
Dachhaut beauftragen
- Tragwerksplaner für Holz-/Metallkonstruktion und
Dachbegrünungsauflast beauftragen
- Abstimmung mit Wildparkverwaltung und
Naturschutzbehörde hinsichtlich Brutzeiten und
Baustellenzufahrt
- Baugenehmigung bzw. Genehmigungsfreistellung nach
BbgBO prüfen undggf. beantragen

### Titel 01 Baustelleneinrichtung

**01.1 Baustelleneinrichtung und -räumung**
Baustelleneinrichtung und -räumung
Einrichten, Vorhalten und Räumen der Baustelle,
einschließlich
aller erforderlichen Maßnahmen wie:
 - Auf- und Abbau von Gerüsten/Arbeitsbühnen
 - Baustellenzufahrt/-absicherung
 - Schutz angrenzender Bauteile und
Bestandskonstruktion
 - Aufstellen von Abfallcontainern
 - Vorhaltenaller erforderlichen Geräte und Werkzeuge
 - abschließende Reinigung der Baustelle
Menge: 1,000 psch

**01.2 Gerüst / Arbeitsgerüst**
Gerüst / Arbeitsgerüst
Aufstellen, Vorhalten und Abbauen eines standsicheren
Arbeitsgerüstes nach DIN EN 12811-1 rund um den
Sechseck-Pavillon, einschl. allererforderlichen
Verankerungen,
Auflagen und Absturzsicherungen.Standzeit ca. 4 Wochen
(in
Abstimmung mit Bauleitung).
Höhe einzurüstender Fläche: H: 2m, Seitenlängen 4,385 m
Standfläche : eben, normal belastbar
Verwendungszweck : Arbeitsgerüst
Zugang : mit Leiter (LA)
Höhenklasse : H1

Lastklasse : 3 (bis 2 kN/m²)
Menge:  ca. 53 m² (eingerüstete Dachfläche)
Grundvorhaltung: 4 Wo
Menge: 53,000 m²

**01.3 Gerüst / Arbeitsgerüst Verlängerung Vorhaltedauer 2**
Gerüst / Arbeitsgerüst  Verlängerung Vorhaltedauer 2
Wochen

Verlängerung der Standzeit des Arbeitsgerüstes nach
DIN EN
12811-1
um 2 Wochen über die ursprünglich kalkulierten 4 Wochen
hinaus.
Leistungsumfang entspricht Pos. 01.2
(Sechseck-Pavillon, H: 2
m,
Seitenlängen 4,385 m), einschließlich aller
Standsicherheits-
und
Absturzsicherungsmaßnahmen während der
Verlängerungszeit.
EP entspricht der anteiligen Vorhaltepauschale (2/4 der
Ursprungsposition).

Vorhaltedauer: 2 Wo
Menge: 106,000 m²Wo

**01.4 WC-Kabine aufstellen**
WC-Kabine, antransportieren, aufstellen und nach
Beendigung
der Bauarbeiten beseitigen.
Nutzung durch die am Bau beteiligten Firmen.
Ausstattung:

- Innenleuchte
- Spiegel
- WC-Anlage und Handwaschbecken mit Zubehör

Grundvorhaltung: 4 Wo.
Menge: 1,000 St

**01.5 WC-Kabine Verlängerung Vorhaltedauer 2 Wochen**
WC-Kabine  Verlängerung Vorhaltedauer 2 Wochen

Verlängerung der Vorhaltedauer der WC-Kabine (gem. Pos.
01.3)
um 2 Wochen über den Mindestzeitraum von 4 Wochen
hinaus.
Ausstattung unverändert: Innenleuchte, Spiegel,
WC-Anlage und Handwaschbecken mit Zubehör.
EP entspricht der anteiligen Vorhaltepauschale (2/4 der
Ursprungsposition).

Vorhaltedauer: 2 Wo
Menge: 2,000 Wo

**01.6 Bauschuttcontainer, Holzabfälle, 7,00m³ aufstellen**
Aufstellung eines 7m³ Bauschuttcontainers für
Holzabfälle
(AVV-Nummer: 170201), inkl. lieferung, Aufstellung und
Abholung, sowie Entsorgung der Holzabfälle gemäß
Vorschriften.
Menge: 2,000 St

**01.7 Bauschuttcontainer, Dachpappeabfälle, 3,00m³ aufstellen**
Aufstellung eines 3m³ Bauschuttcontainers für
Dachpappeabfälle (AVV-Nummer: 170302), inkl. Lieferung,
Aufstellung und Abholung, sowie Entsorgung der
Dachpappenabfälle gemäß Vorschriften.
Menge: 1,000 St

**01.8 Bauzaun aufstellen und vorhalten**
Bauzaun aufstellen und vorhalten

Bauzaun  Mobilzaun aufstellen, vorhalten und räumen
Liefern, Aufstellen, Vorhalten und Abräumen eines
mobilen
Bauzaunes (Mobilzaun) nach [DIN EN 13374] / DGUV
Vorschrift 38, einschließlich:

Betonstein-Steckfüße (mind. 25 kg/Fuß) für freistehende
Aufstellung
Windverband-/Querverbindungselemente nach Erfordernis
Kennzeichnung gem. RSA/StVO, soweit erforderlich
Abräumen, Demontage und Abtransport nach Bauende
Zaunhöhe: 2,00 m
Grundvorhaltung: 4 Wo
Menge: 80,000 m

**01.9 Bauzaun Verlängerung Vorhaltedauer 2 Wochen**
Bauzaun  Verlängerung Vorhaltedauer 2 Wochen
Verlängerung der Standzeit des Mobilzaunes (gem. Pos.
01.8)
um 2 Wochen über die ursprünglich kalkulierten 4 Wochen
hinaus.
Leistungsumfang und Ausstattung entspricht Pos. 01.8
(L = 80
m, H = 2,00 m).
EP entspricht der anteiligen Vorhaltepauschale pro
m·Woche.
Vorhaltedauer: 2 Wo
Menge: 160,000 mWo

**01.10 Baustellentor aufstellen, vorhalten und räumen**
Baustellentor  aufstellen, vorhalten und räumen
Liefern, Aufstellen, Vorhalten und Abräumen eines
zweiflügeligen Baustellentores, passend an den
Mobilzaun
nach Pos. 01.8, einschließlich:

Torflügel verzinkt, zweiflügelig, Durchfahrtsbreite
ca. 4,00 m, H
= 2,00 m
Pfosten mit Betonstein-Steckfüßen, standsicher
aufgestellt
Schlosskette mit Vorhängeschloss
Demontage und Abtransport nach Bauende
Grundvorhaltung: 4 Wo
Menge: 1,000 St

**01.11 Baustellentor Verlängerung Vorhaltedauer 2 Wochen**
Baustellentor  Verlängerung Vorhaltedauer 2 Wochen
Verlängerung der Standzeit des Baustellentores (gem.
Pos.
01.10) um 2 Wochen über die ursprünglich kalkulierten 4
Wochen hinaus.
Ausstattung und Leistungsumfang unverändert gem. Pos.
01.10.
EP entspricht der anteiligen Vorhaltepauschale (2/4 der
Ursprungsposition).

Vorhaltedauer: 2 Wo
Menge: 2,000 Wo

**01.12 Grundvorhaltung Baustrom**
Grundvorhaltung Baustrom

- Anschluss an Bestandsgebäude
Einrichten, Vorhalten und Rückbauen der
Baustromeinspeiseeinrichtung durch Anschluss an das Bestandsgebäude.
Leistungsumfang:
- Anschluss an vorhandenen
Hausanschluss/Unterverteiler im
  Bestandsgebäude (Einspeisung durch Elektrofachkraft,
  Abstimmung mit Gebäudeeigentümer/Netzbetreiber)
- Verlegen eines Anschluss-Kabels, Typ NYY-J5× 16
mm²oder
gleichwertig, Länge ca. 35 m, vom Einspeisepunkt
  im Bestandsgebäude bis zum Baustromverteiler
- Liefern, Aufstellen und Vorhalten eines zugelassenen
  Baustromverteilers (min. 63 A, mit FI-Schutzschalter,
  Steckdosen CEE 16 A / 32 A / 230 V,
Beleuchtungsabgang)entsprechend DIN VDE 0100-704 und
DGUV Vorschrift 3
- Vorhalten der gesamten Anlage betriebsbereit inkl.
  regelmäßiger Sichtprüfung
- Ordnungsgemäße Abmontage und Rückbau nach
  Baumaßnahme inkl. Wiederherstellung der
  Bestandsinstallation
- Menge:  1,000 St.

Grundvorhaltung: 4 Wo
Menge: 1,000 km

**01.13 Verlängerung Vorhaltedauer Baustrom**
Verlängerung Vorhaltedauer Baustrom

Verlängern der Vorhaltedauer der unter Pos. 1.12
beschriebenen Baustromeinrichtung über die
Grundvorhaltung hinaus.
Leistungsumfang:
- Weiterbetrieb und Vorhalten der vollständigen
  Baustromanlage (Kabel 35 m, Verteiler, Einspeisung)in
betriebsfertigem Zustand
- Regelmäßige Sichtprüfung gemäß DGUV Vorschrift 3

Vorhaltedauer: 2 Wo
Menge: 2,000 Wo

### Titel 02 Dachdeckungsarbeiten

**02.1 Dachdeckung entfernen**
Dachdeckung entfernen
Abbruch der bestehenden Dacheindeckung, bestehend aus
Obere Lage: Dachpappenschindeln einschließlich aller
Befestigungsmittel (Nägel, Klammern, Klebstoff)
Untere Lage: 1 Lage einfache Dachpappe
(Bitumendachbahn,
vollflächig verlegt oder genagelt), dienend als
Unterlagsbahn /
Trennlage zwischen Schalung und Dachpappenschindeln.
Vollständiges Ablösen und Entfernen der oberen
Schindellage
einschließlich aller Befestigungsmittel
Vollständiges Ablösen und Entfernen der unteren
Dachpappenlage einschließlich aller Befestigungsmittel
Entfernen sämtlicher Befestigungsmittel (Nägel,
Tacker-Klammern, ggf. Kaltkleber- oder
Bitumenrückstände)
aus der Holzschalung / Unterkonstruktion

Menge:  ca. 57 m²
Menge: 57,000 m²

**02.2 Entfernung vorhandener Blechabdeckungen am Eingang**
Blechabdeckungen am Eingangsbereich demontieren und
entsorgen, doppelseitig.

Vorhandene Blechabdeckungen am Eingangsbereich der
Holzhütte vollständig demontieren. Die Abdeckungen
befinden
sich beidseitig (doppelseitig) im Bereich des
Dachüberstands
am Eingang.

Leistungsumfang:

Sorgfältiges Lösen und Demontieren der vorhandenen
Blechabdeckungen an beiden Seiten des Eingangsbereichs,
einschließlich aller zugehörigen Befestigungsmittel
(Schrauben,
Nieten, Klammern o. Ä.)
Entfernung sämtlicher Unterkonstruktionen, Halterungen
und
Tragprofile, soweit diese ausschließlich der
Blechabdeckung
dienen
Rückstände von Dichtmassen, Klebern und
Befestigungsmitteln
am verbleibenden Holztragwerk bzw. an der
Dachüberstandskonstruktion restlos entfernen
Menge: 6,000 m

**02.3 Dachschalung (Dachbretter) abbrechen**
Dachschalung (Dachbretter) abbrechen
Abbruch der bestehenden Dachschalung aus Holzbrettern,
einschließlichaller Befestigungsmittel. Sorgfältige
Demontage
unter Beachtung der darunterliegenden Tragkonstruktion.
Menge: 57,000 m²

### Titel 03 Holzbauarbeiten

**03.1 Demontage beschädigter Sparren**
Demontage beschädigter Sparren
Demontage der beschädigten Sparren der
Dachunterkonstruktion. Lösen aller Verbindungen (Nägel,
Schrauben, Zapfen, Bolzen). Sorgfältige Demontage zur
Schonung der senkrechten Stützen und der verbleibenden
Tragkonstruktion. Sicherung der Gesamtstruktur während
der
Demontage gegen Einsturz.

Menge: 7 Stück (Anzahl örtlich prüfen)
Länge: 4 m
Menge: 7,000 St

**03.2 Pfetten demontieren**
Pfetten demontieren
Demontage der bestehenden Pfetten der
Dachunterkonstruktion, einschließlich aller
Verbindungsmittel.Kontrolle der Verbindungspunkte zu
den
senkrechten Stützen.
Menge:  3 Stück
Länge:  3m
Menge: 3,000 St

**03.3 Kürzung vorhandener Dachsparren**
Kürzung vorhandener Dachsparren

Vorhandene Dachsparren aus Rundholz,Ø ca. 14 cm,
um jeweils 50 cm im Traufbereich kürzen.
Leistungsumfang:
- Sparrenenden ausmessen und anzeichnen
- Fachgerechtes ablängen
- Schnittfläche nacharbeiten und ggf. Holzschutzmittel
auf
Schnittfläche auftragen
- Anfallende Schnittreste aufnehmen, sortieren und
  ordnungsgemäß entsorgen.

Rundholz-Durchmesser: ca. 14 cm

Kürzungsmaß:  50 cm je Sparren

Menge:  14 Stück
Menge: 14,000 St

**03.4 Bestandspfetten im Eingangsbereich demontieren**
Bestandspfetten im Eingangsbereich demontieren
Demontage der vorhandenen Pfetten im Eingangsbereich
einschließlichaller Verbindungsmittel. Prüfung der
Auflager und
Anschlüsse.Menge:  ca. 2 Stk (Anzahl örtlich
prüfen)
Menge: 3,000 St

**03.5 Neue Sparren im Eingangsbereich liefern und einbauen**
Neue Sparren im Eingangsbereich liefern und einbauen
Liefern und Einbauen neuer Sparren aus Rundholz, mit
konstruktivem Holzschutz nach DIN 68800.Querschnitt und
Abmessungen nach statischer Berechnung
durchzugelassenen
Tragwerksplaner.Einschließlich aller erforderlichen
Verbindungsmittel (Winkelverbinder,Balkenschuhe,
Schrauben,
Bolzen etc.) inEdelstahl oder verzinkt.Anschluss an
Bestandskonstruktion nach Vorgabe der Statik.
Menge: ca. 2 Stk (Anzahl und Querschnitt nach Statik)
Länge:  ca. 3,50 m
Menge: 2,000 St

**03.6 Neue Pfetten im Eingangsbereich liefern und einbauen**
Neue Pfetten im Eingangsbereich liefern und einbauen
Liefern und Einbauen neuer Pfetten
ausRundholz.Querschnitt
und Abmessungen nach statischer
Berechnung.Einschließlich
aller Verbindungsmittel und Anschlüsse.
Menge:  2 Stk (Anzahl und Querschnitt nach Statik)
Länge:  3,50 m
Menge: 2,000 m²

**03.7 Zustandsprüfung senkrechte Elemente**
*** Grundposition ZZ 001.0
Zustandsprüfung senkrechte Elemente
Eingehende Prüfung aller senkrechten Stützen auf
Tragfähigkeit,Schadensfreiheit und Standsicherheit.
Visuelle
Inspektion undggf.zerstörungsfreie Prüfung bei
Holzstützen.
Dokumentation des Zustands mit Fotodokumentation und
schriftlichem Prüfbericht. Abstimmung mit
Tragwerksplaner.
Prüfung aller Stützverbinder und
Anschlussbleche/-beschläge
aufKorrosion, Verformungen und Tragfähigkeit.
Dokumentation
und Empfehlung zu Austausch oder Verbleib. Abstimmung
mit
Tragwerksplaner
Prüfung der senkrechten Wände auf Tragfähigkeit,
Schadensfreiheit und Stabilität. Dokumentationdes
Zustands
Menge: 1,000 psch

**03.8 Punktuelle Ausbesserung / Instandsetzung (Bedarfsposition)**
*** Wahlposition ZZ 001.1
Punktuelle Ausbesserung / Instandsetzung
(Bedarfsposition)
Bedarfsposition: Punktuelle Ausbesserung schadhafter
Stellen
ansenkrechten Stützen, Verbindern oder Wänden, sofern
Gesamtersatznicht erforderlich ist. Umfasst:-
Auswechseln
einzelner Holzbauteile- Ersatz korrodierter
Verbindungsmittel-
Verstärkungsmaßnahmen nach Vorgabe der StatikAbrechnung
nach tatsächlichem Aufwand im Einvernehmen mit dem
AG.Menge:  ca. 8 Std (Bedarfsposition,
Stundenlohnarbeiten)
Menge: 8,000 h

**03.9 Sicherung der Bestandskonstruktion während der Bauphase**
Sicherung der Bestandskonstruktion während der Bauphase
Temporäre Abstützung und Sicherung der senkrechten
Stützen
und Wändewährend der gesamten Abbruch- und Neubauphase
des Daches. EinschließlichLiefern, Aufstellen,
Vorhalten und
Rückbau aller erforderlichenHilfskonstruktionen
(Stützjoche,
Kopfbänder, Spanngurte etc.)
Menge: 1,000 psch

### Titel 04 Neubau des Daches - Unterkonstruktion

**04.1 Sparren / Haupttragprofile liefern und einbaue**
Sparren liefern und einbaue
Liefern und Einbauen der neuen schrägen Tragprofile
(Sparren)
für das sechseckige Dach.
Holz: Rundholz Stamm,Ø ca. 14 - 18 cm
Querschnitt und Abmessungen nach statischer Berechnung
(Pos. 4.01).Einschließlich aller erforderlichen
Verbindungsmittel, Anschlüssean Bestandsstützen und
Befestigungen.
Menge:  ca. 7 Stk (Anzahl nach Statik, Länge ca.
3,5 m je
Sparren)
Menge: 7,000 St

**04.2 Pfetten liefern und einbauen**
Pfetten  liefern und einbauen
Liefern und Einbauen der neuen Pfetten Aussteifung der
Dachkonstruktion und als Auflager für die
Schalung/Eindeckung. Material analog Pos. 4.02
(Holz).Querschnitt und Abmessungen nach statischer
Berechnung.Die Pfetten müssen die gewölbte Geometrie
der
unteren und oberen waagerechten Außenränder abbilden
(leicht nach obengewölbt zur Mitte hin).
Menge:  3 Stk
Menge: 3,000 St

**04.3 Dachschalung**
Dachschalung
Liefern und Montieren einer flächigen Unterlage auf der
Unterkonstruktion als Auflager für die Dacheindeckung
(Pos.
5).Variante  Holzschalung: Rauspund  nach DIN EN
300,Dicke mind. 24 mm, auf Unterkonstruktion
verschraubt.
Menge:  50 m²
Menge: 50,000 m²

**04.4 Abdichtung (Unterspannbahn / Trennlage)**
Abdichtung (Unterspannbahn / Trennlage)
Liefern und Verlegen einer geeigneten Abdichtung /
Unterspannbahnals Schutzlage zwischen Schalung und
Metalleindeckung.Diffusionsoffene Unterspannbahn nach
DIN
EN 13984, sd-Wert = 0,3 m.KEINE Dachpappe. Überlappung
mind. 10 cm, verklebt.Einschließlich aller Anschlüsse,
Durchdringungen und Randabschlüsse.
Menge:  ca. 58 m² (inkl. Überlappung)
Menge: 52,000 m²

### Titel 05 Neue Dacheindeckung aus Metallschindeln

**05.1 Konterlattung**
Konterlattung

Titel: Konterlattung auf Dachschalung montieren
Beschreibung:
Liefern und Montieren von Konterlatten, Nadelholz KVH,
Querschnitt 30 × 50 mm, auf vorhandener Dachschalung
über Unterdeckbahn, in Sparrenrichtung.
Holz mindestens Sortierklasse S10 nach DIN 4074-1,
kesseldruckimprägniert (GK3.2 nach DIN 68800-1).
Befestigung mitEdelstahlschrauben 5, × 80 mm im
Abstand = 50 cm.
Hinterlüftungsquerschnitt mind. 200 cm²/lfm Traufe
sicherstellen.

Menge:  120 lfm (ca. 20Sparrenfelder × 5,4 m +
Verschnitt)
Menge: 120,000 m

**05.2 Traglattung**
Traglattung

Traglattung für Metallschindeln montieren
Beschreibung:
Liefern und Montieren von Traglatten, Nadelholz KVH,
Querschnitt 30 × 50 mm, quer zur Sparrenrichtung auf
Konterlattung. Lattenabstand (Teilung) nach
Verlegeanleitung des Metallschindel-Herstellers
(typ. 300370 mm Lattenabstand).
Holz mindestens Sortierklasse S10 nach DIN 4074-1.
Befestigung mit Edelstahlschrauben 4,5 × 60 mm,
je Kreuzungspunkt 2 Stück.
An Traufe doppelte Trauflatte (Aufdopplung) vorsehen.
Menge:  200 lfm
Menge: 200,000 m

**05.3 Metallschindeln liefern und verlegen**
Metallschindeln liefern und verlegen
Liefern und fachgerechtes Verlegen einer
Dacheindeckung aus
Metallschindeln auf der vorbereiteten
Unterkonstruktion (Pos
1.05/2.05).
Material: Aluminiumschindeln oder Stahlschindeln mit
hochwertigerBeschichtung (z.B. Polyester, PVDF oder
Steingranulatbeschichtung).Materialstärke mind. 0,5 mm.
Oberfläche und Farbe nach Wahl des AG(Muster vor
Ausführung zur Freigabe vorlegen).Verlegung mit
herstellerspezifischem Befestigungssystem, windundregensicher. Berücksichtigung der sechseckigen
Dachgeometrie mitden gewölbten Rändern. Zuschnitt an
Graten, Traufe und
Firsteinschließlich.Befestigungsmittel in
Edelstahl A2 oder materialgleich.

Menge:  57 m²
Menge: 50,000 m²

**05.4 Traufblech / Tropfkantenprofil**
Traufblech / Tropfkantenprofil

Traufblech an Dachtraufe montieren
Beschreibung:
Liefern und Montieren eines Traufblechs /
Tropfkantenprofils
aus Aluminium oder Stahl verzinkt/beschichtet,
farblich passend zu Metallschindeln, Abwicklung ca.
200 mm.
Montage auf Trauflatte mit Edelstahl-Blindnieten oder
-schrauben. Stöße mind. 50 mm überlappend, in
Wasserabflussrichtung.
Unterkante über Dachrinne geführt.

Menge:  26lfm
Menge: 26,000 m

**05.5 Gratbleche / Gratabdeckung**
Gratbleche / Gratabdeckung

Gratabdeckung an 6 Gratlinien montieren
Beschreibung:
Liefern und Montieren von Gratblechen (Winkelprofil)
aus Aluminium oder Stahl verzinkt/beschichtet,
farblich passend zu Metallschindeln, Abwicklung ca.
300 mm
(150/150 mm Schenkel).
Montage auf Metallschindel-Oberfläche mit
Edelstahlschrauben und EPDM-Dichtscheiben.
Stöße mind. 100 mm überlappend, von Traufe zur Spitze
verlegt. Gratbleche unterseitig mit Schaumstoff-
Gratrolle oder Lüftungsband gegen Flugschnee und
Vogeleinflug abdichten.

Menge:  25 lfm
Menge: 25,000 m

**05.6 Oberer Randabschluss / Anschluss an Dachaufsatz**
Oberer Randabschluss / Anschluss an Dachaufsatz
Liefern und Montieren von Anschlussblechen am oberen
Dachrand (Übergang zum Dachaufsatz, siehe Pos. 5.07).
Material passend zu Pos. 5.03. Formgebung entsprechend
der
gewölbten Geometrie.Wasserdichter Anschluss an den
Dachaufsatz.
Menge:  ca. 4 lfm (Umfang der oberen Öffnung, Dm ca.
1m)
Menge: 4,000 m

**05.7 Dachaufsatz (Laterne) Tragkonstruktion**
Dachaufsatz (Laterne)  Tragkonstruktion
Liefern und Montieren eines Dachaufsatzes
(Laterne/Oberlicht)
ausMetall oder Holz zwischen dem oberen Dachabschluss
und
der Abschlussplatte. Höhe ca. 50 cm.Konstruktion:-
Senkrechte
Stützen/Rahmen aus Metall (Stahl verzinkt
oderEdelstahl) oder
Holz (KVH C24, konstruktiver Holzschutz)- Seitliche
Öffnungen
für Lichtgewinn und Rauchabzug- Grundriss sechseckig
oder
rund, passend zur Dachgeometrie- Untere und obere
Rahmen/Ringe zur Aussteifung einschließlich aller
Verbindungsmittel und wasserdichtem Anschlussan die
Hauptdachfläche (unten) und an die Abschlussplatte
(oben).Abmessungen nach statischer Berechnung.
Menge:  1St
Menge: 1,000 St

**05.8 Seitliche Verkleidung / Öffnungsgestaltung Dachaufsatz**
Seitliche Verkleidung / Öffnungsgestaltung Dachaufsatz
Liefern und Montieren der seitlichen Verkleidung des
Dachaufsatzesmit Öffnungen für Lichtgewinn und
Rauchabzug.
Gestaltung nachAbstimmung mit dem AG.Optionen (im
Angebot zu benennen):a) Offene Lamellenkonstruktion
(Metall,
geneigt zur Regenabweisung)b)
Gitter-/Lochblechverkleidung
mit Insektenschutzgitterc) Kombiniert: Teilweise
offen, teilweise
verglast/durchsichtigEinschließlich
Insektenschutzgitter
(Maschenweite = 2 mm,Edelstahloder Aluminium) an allen
Öffnungen.
Menge:  ca. 3 m² (Gesamtfläche der
Seitenverkleidung)
Menge: 3,000 m²

**05.9 Obere Endplatte (gebogene Satteldachplatte)**
Obere Endplatte (gebogene Satteldachplatte)
Lieferung und Montage einer gebogenen Metallplatte als
oberer
Abschluss des Daches. Leicht gebogen mit den Maßen
180x160 cm. Material: Edelstahl V2A (1.4301) oder
Aluminium
(mindestens 2 mm dick), Oberfläche gebürstet, oder roh
nach
Wahl des Auftraggebers. Muster zur Genehmigung vor der
Ausführung. Befestigung an der Dachspitze (Pos. 5.07)
mit
Schrauben oder Nieten aus Edelstahl. Wasserdichte
Verbindung mit dauerhaft flexiblem Dichtmittel.
Menge: 1 Stk.
Menge: 1,000 St

**05.10 Entwässerung / Wasserableitung Dachaufsatz**
Entwässerung / Wasserableitung Dachaufsatz
Herstellen einer fachgerechten Entwässerung des
Dachaufsatz,
sodass einlaufendes Regenwasser über die seitlichen
Öffnungen kontrolliertauf die Hauptdachfläche geleitet
wird.
Einschließlich geneigterinnerer Abweisbleche und/oder
Rinnen
im Bereich des Dachaufsatzes.
Menge: 1,000 psch

**05.11 Befestigungsmaterial und Kleinteile (Pauschal)**
Befestigungsmaterial und Kleinteile (Pauschal)

Befestigungsmaterial, Dichtbänder, Kleinteile
Beschreibung:
Liefern sämtlicher Befestigungsmittel (Edelstahl
A2/A4),
Dichtbänder (Butylband, EPDM), Schaumstoff-Gratrollen,
Sturmklammern und sonstiger Kleinteile für eine
fachgerechte und dauerhafte Ausführung.
Alle Befestigungsmittel ausEdelstahl (kein Kontaktkorrosionspotenzial mit Metallschindeln).
Menge: 1,000 psch

USt %: 19,00
